# Sarlon Akustikbeläge
Leistungsbeschreibung (GAEB 90, DA81)
Vergabenummer: 1
Währung: EUR

## Sarlon Akustikbeläge
Datum: 10.11.17

### Bereich 1 Sarlon 19 dB

**1.1 Sarlon 19 dB**
Akustik-Vinylbelag entsprechend der ISO 11638 und EN
651, heterogen, mit werkseitiger PUR-
Oberflächenvergütung und dimensionsstabilem
Glasvliesträger,

Einstufung EN ISO 10874: Klasse 34/42
Trittschallverminderung EN-ISO 717-2: 19 dB
Resteindruckverhalten EN-ISO 24343-1:  = 0,08 mm
Verschleißverhalten EN 660: Gruppe T
Stuhlrollenbeanspruchung EN 425: Typ W
Brandverhalten EN 13501-1: Cfl -s1
Rutschsicherheit  DIN 51130: R9
Dimensionsstabilität EN-ISO 23999: = 0,10 %

Hergestellt in Europa aus phthalatfreiem Vinyl
und zu 100 % recyclingfähig.

Gesamtdicke 3,40 mm, Nutzschichtdicke 0,67 mm,
in Bahnen, Bahnenbreite 200 cm,
Druckgemustert,
Farbton nach Wahl des AG aus der Standardkollektion,
auf vollflächig gespachtelten Untergrund kleben,

Erzeugnis des Belages Forbo Sarlon 19 dB,
Farbe.....oder gleichwertiger Art.

Erzeugnis des Belages

.......................................................
vom Bieter einzutragen

Erzeugnis/Typ des Klebstoffes

.......................................................
vom Bieter einzutragen.

### Bereich 2 Sarlon 15 dB

**2.1 Sarlon 15 dB**
Akustik-Vinylbelag entsprechend der ISO 11638 und EN
651, heterogen, mit werkseitiger PUR-
Oberflächenvergütung und dimensionsstabilem
Glasvliesträger,

Einstufung EN ISO 10874: Klasse 34/42
Trittschallverminderung EN-ISO 717-2: 15 dB
Resteindruckverhalten EN-ISO 24343-1:  = 0,05 mm
Verschleißverhalten EN 660: Gruppe T
Stuhlrollenbeanspruchung EN 425: Typ W
Brandverhalten EN 13501-1: Bfl -s1
Rutschsicherheit  DIN 51130: R9
Dimensionsstabilität EN-ISO 23999: = 0,10 %

Hergestellt in Europa aus phthalatfreiem Vinyl
und zu 100 % recyclingfähig.

Gesamtdicke 2,60 mm, Nutzschichtdicke 0,70 mm,
in Bahnen, Bahnenbreite 200 cm,
Druckgemustert,
Farbton nach Wahl des AG aus der Standardkollektion,
auf vollflächig gespachtelten Untergrund kleben,

Erzeugnis des Belages Forbo Sarlon 15dB,
Farbe.....oder gleichwertiger Art.

Erzeugnis des Belages

.......................................................
vom Bieter einzutragen

Erzeugnis/Typ des Klebstoffes

.......................................................
vom Bieter einzutragen.

### Bereich 3 Verschweißung

**3.1 Verschweißen**
Verschweißen des Bodenbelages aus Vinyl
mit farbgleicher, belagkonformer Schweißschnur,
Abrechnung nach der Fläche des Belages.

**3.2 Kalt-Verschweißen**
Kaltverschweißen des Bodenbelages aus Vinyl, heterogen,
Bahnenbreite 200 cm, mit transparentem
Kaltschweißmittel,
Abrechnung nach der Fläche des Belages.

USt %: 19,00
